# Jahresvertrag Entsorgung Rechengut und Kanalsand
Angebotsaufforderung (GAEB DA XML 3.2, DA83)
Projekt: 68.2026.
Währung: EUR
Auftraggeber: Stadtentwässerung Celle, Allerstraße 8 f+g, 29225 Celle
Erstellt mit: BUILDUP, BUILDUP v30.0.0.0, 17.09.2026

## 000 Jahresvertrag Entsorgung Rechengut und Kanalsand

*Hinweis: Beschreibung der Leistung*
Beschreibung der Leistung "Jahresvertrag Abtransport und Entsorgung Reststoffe Klärwerk Celle"

Grundlage:
Die Vertragsgrundlage ist das KrWG.
Vertragslaufzeit:
Die hier ausgeschriebenen Leistungen entsprechen einer Vertragslaufzeit von einem Jahr. (01.01.2027 bis 31.12.2027)  Der Vertrag verlängert sich stillschweigend jeweils um 1 Jahr bis zu einer Laufzeit von 5 Jahren. Der Vertrag kann von beiden Vertragsparteien mit einer Frist von 4 Monaten vor Ablauf des Vertragsjahres gekündigt werden. Der Vertrag wirkt nach, bis die Entsorgung der letzten Reststoffmengen, die bis zum Vertragsende ausgetragen wurden, abgeschlossen ist.
Betriebsablauf:
Wärend des Abtransports und der Entsorgung von anfallenden Reststoffen muß die Betriebssicherheit des Klärwerks immer gewährleistet sein.
Die Abfuhr des Rechen-, Sandfang- und des Grobstoffabscheiderguts sind alle 1 bis 2 Wochen durchzuführen. Bei Bedarf, eher selten, muß kurzfristig zusätzliche Abfuhr sichergestellt werden.Der AN ist gehalten, durch eine maximale Ladekappazität die Anzahl der Abfahrten so gering wie möglich zu halten.
Die abzufahrenden Reststoffe werden mit der auf dem Klärwerk Celle vorhandenen geeichten Waage vor dem Abtransport gewogen.
Abfuhrzeiten:
Montag bis Mittwoch  7:00 Uhr bis 15:00 Uhr
Donnerstags  7:00 Uhr bis 14:00 Uhr
Freitags  7:00 Uhr bis 12:00 Uhr
Was muss entsorgt werden?
Aktuell fallen im Jahr erfahrungsgemäß folgende Reststoffe an:
Abfallschlüsselnummer  190801("Rechenrückstände")
Abfallschlüsselnummer 190802("Sandfangrückstände")
Abfallschlüsselnummer 200306("Abfälle aus der Kanalreinigung")
Gestellung Absetzmulden:
- Rechengut und Sandfanggut werden getrennt in Behältergröße 10m3 gesammelt. Es müssen immer mind. 5 Absetzmulden 10m³ offen auf der Kläranlage Celle vorgehalten werden.
- Der Austrag des Grobstoffabscheiders wird in 5m³ Absetzmulden gesammelt. Diese werden AG-seitig gestellt.
- Gewichtverteilungen im Langjährigen Mittel pro Behälter offen: Rechengut rd. 4,5 t, Sandfanggut rd. 8,0 t, Austrag Grobstoffabscheider rd.3,5 t.
- Die Absetzmulden stehen während der kontinuierlichen Befüllung auf einem AG-seitigen Anhängersystem. Der AG rangiert den befüllten Cotainer aus der Rechenhalle heraus und stellt diese gut zugänglich ab.
Eignungsnachweise AN:
- Gültiges Efb-Zertifikat oder gleichwertige Nachweise des AN incl Anlagen (zertifizierte Betriebsstätte und Tätigkeiten) aus denen insbesondere eine Transportgenehmigung für die ausgeschrieben Abfälle hervorgeht..
- Gültiges Efb-Zertifikat oder gleichwertige Nachweise der Entsorgungsanlagen incl. Anlagen (zertifizierte Betriebsstätte und Tätigkeiten).
Leistungsumfang AN:
- Angaben zur Entsorgungs des jeweiligen Abfalls.
- Verfahrensbeschreibung der Entsorgungsanlage.
- Gestellung von Behälter-/Containersystemen (asymetrische Absetzmulde) ASK offen in ausreichender Anzah incl. Ablaufstutzen mit STORZ-C-Kupplung, ca. 20 cm oberhalb des Sohlenbereiches.
- Regelmäßige Übernahme der Reststoffe einschließlich ggf. Reinigung des Verladeplatzes sowie Abdeckung der Absetzmulden.
- Verwiegung auf der geeichten Waage der Kläranlage Celle.
- Führen der Entsorgungsnachweise.
- Alle zur Leistungserbringung notwendigen Nebenarbeiten sind einzukalkulieren.
Für die Containerverladung incl. Verwiegung vor Ort ist ein Zeitfenster von ca. 60 Minuten einzukalkulieren.
Verwiegungsverfahren
Abrechnungsgrundlage ist die Wägung auf der geeichten Waage des AG auf dem Klärwerksgelände die gilt auch für die gesamte Mengendokumentattion. Hierfür führt der AN dem AG vorabgestimmte Abfuhrnachweise, welche er sich gegenzeichnen zu lassen hat.
Abrechnung
Prüffähige Rechnungen sind grundsätzlich monatlich vom AN an den AG zu stellen, incl. Original-Wiegenoten, Abfuhrnachweise, Übernahmescheine und die Nachweise der Entsorgung bzw. Verwertung.
Die Vergütung findet nur nach Vorlage aller erforderlichen Belege statt.
Entgeltanpassungen
Die angebotenen Preise sind Festpreise bis zum 31.12.2027. Der AN kann zum 01.01. jedes weiteren Jahres eine Presianpassungen fordern. Dies muss bis Februar des laufenden Jahres erfolgen. Der neue Preis gilt dann rückwirkend ab dem 1. Januar des laufenden Jahres.
Eine Entgeltanpassung kann für Änderungen "Personalkosten", "Kraftstoffkosten" und "Entsorgungskosten" schriftlich beantragt werden. Der AN ist grundsätzlich verpflichtet, eine prüffähige Kalkulation auf Grundlage der Urkalkulation beizufügen. Diese ist vor Vertragsbeginn dem AG vorzulegen.
- Der AN hat die Änderung der Kostenfaktoren "Personal" und "Kraftstoff" durch Vorlage gem. der Veröffentlichungen des Statistischen Bundesamtes nachzuweisen. Die vereinbarten Preise werden dann nach folgender Preisgleitklausel angepasst:
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Mit

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  als dem neuen Preis ab dem Zeitpunkt der Preisanpassung
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  als dem Preis zu Vertragsbeginn
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  als dem unveränderlichen Preisanteil
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  als dem veränderlichen Preisanteil / Kraftstoff
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  als dem veränderlichen Preisanteil / Personal
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  Dieselpreisindex gemäß Statistisches Bundesamt: „Index der
  Erzeugerpreise gewerblicher Produkte (Inlandsabsatz) nach
  dem Güterverzeichnis für Produktionsstatistiken“, dort lfd. Nr.
  179 „ Dieselkraftstoff, ab Tankstelle“ (Jahresdurchschnitt des
  Vorvorjahres des Zeitpunktes der Preisanpassung) bzw. des
  vom Statistischen Bundesamt herausgegebenen aktualisierten
  Index inklusive der Umstellung des Basisjahres.
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  Dieselpreisindex wie oben (Jahresdurchschnitt des Vorjahres)
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  Lohnindex gemäß Statistisches Bundesamt, Fachserie 16
  Reihe 4.3 „Verdienste und Arbeitskosten, Index der Tarifverdienste und Arbeitszeiten“, Kapitel 2.1.: „Index der tariflichen
  Monatsverdienste ohne Sonderzahlungen in der Gesamtwirtschaft, Deutschland“
(Jahresdurchschnitt des Vorvorjahres des Zeitpunktes der
  Preisanpassung) bzw. des vom Statistischen Bundesamt herausgegebenen aktualisierten Index inklusive der Umstellung
  des Basisjahres.
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  Lohnindex wie oben (Jahresdurchschnitt des Vorjahres)

Ergänzende Verhandlungen
- Erhöhen oder vermindern sich die maßgeblichen Entsorgungskosten nachweislich um mehr als 20 Prozent, sind die Preise auf Verlangen einer Vertragspartei anzupassen.

- Das Umsatzsteueränderungsrisiko verbleibt beim AG. Sofern die gesetzlichen Mehrwertsteuersätze erhöht oder gesenkt werden, wird das Entgeld entsprechend angepasst.

### 1 Titel 1: Reststoff Rechengut

*Hinweis: Hinweis*
Abfallschlüsselnummer 190801
Die Massenansätze des LV können von den tatsächlich zu entsorgenden Mengen abweichen.

**1.1.1 Transport Reststoff Rechengut**
Transport Reststoff Rechengut wie vorab beschrieben durchführen.

Transportentfernung (einfache Fahrt) in Kilometern zur Efb-zertifizierten Entsorgungsstätte:

Transportentfernung (einfache Fahrt) in Kilometern zur Efb-zertifizierten Entsorgungsstätte '..................................................'

................................................................................................ (vom Bieter anzugeben)
Menge: 185,000 t

**1.1.2 Entsorgung Reststoff Rechengut**
Ordnungsgemäße und schadlose Entsorgung Reststoff Rechengut wie vorab beschrieben durchführen.

'Angaben zur vorgesehenen Efb-zertifizierten Entsorgungsanlage

Name / Bezeichnung: '............................................................................................'
(vom Bieter anzugeben)

Anschrift:

'Anschrift:'.....................................................................................................'
(vom Bieter anzugeben)

Stoffliche Verwertung vorgesehen:  ja /  nein....

Angaben zum vorgesehenen Entsorgungsweg: '...............................................................................................................................................................................................................................................................................................'
(vom Bieter anzugeben)

Wenn ja, Verfahrensbeschreibung der stofflichen Verwertung: '..............................................................................................................................................................................................................................................................................................'
(vom Bieter anzugeben)

Thermische Behandlung  vorgesehen:  ja /  nein '..........................................................................................'
(vom Bieter anzugeben)

Wenn  ja, Verfahrensbeschreibung der Beseitigung durch thermischen Behandlung: '...............................................................................................................................................................................................................................................................................................'
(vom Bieter anzugeben)
Menge: 185,000 t

### 2 Titel 2: Reststoff Sandfanggut

*Hinweis: Hinweis*
Abfallschlüsselnummer 190802
Die Massenansätze des LV können von den tatsächlich zu entsorgenden Mengen abweichen.

**2.2.1 Transport Reststoff Sandfanggut**
Transport Reststoff Sandfanggut wie vorab beschrieben durchführen.

Transportentfernung (einfache Fahrt) in Kilometern zur Efb-zertifizierten Entsorgungsstätte:

Transportentfernung (einfache Fahrt) in Kilometern zur Efb-zertifizierten Entsorgungsstätte: '........................................'

(vom Bieter anzugeben)
Menge: 180,000 t

**2.2.2 Entsorgung Reststoff Sandfanggut**
Ordnungsgemäße und schadlose Entsorgung Reststoff Sandfanggut wie vorab beschrieben durchführen.

Angaben zur vorgesehenen Efb-zertifizierten Entsorgungsanlage '..........'

Name / Bezeichnung: '............................................................................................'
(vom Bieter anzugeben)

Anschrift: '.............................................................................................'
(vom Bieter anzugeben)

Angaben zum vorgesehenen Entsorgungsweg: '..........'

Stoffliche Werwertung vorgesehen:  ja /  nein '..........'
(vom Bieter anzugeben)

Wenn ja, Verfahrensbeschreibung der stofflichen Verwertung: '..............................................................................................................................................................................................................................................................................................................................................................................................................................................................................'
(vom Bieter anzugeben)

Deponierung  vorgesehen:  ja /  nein '..........'
(vom Bieter anzugeben)

Wenn ja, Verfahrensbeschreibung zur Beseitigung auf der Deponie: '.............................................................................................................................................................................................................................................................................................................................................................................'
(vom Bieter anzugeben)
Menge: 180,000 t

### 3 Titel 3: Reststoff Austrag Grobstoffabscheider

*Hinweis: Hinweis*
Abfallschlüsselnummer 200306 AVV
Die Massenansätze des LV können von den tatsächlich zu entsorgenden Mengen abweichen.

**3.3.1 Transport Reststoff Austrag Grobstoffabscheider**
Transport Reststoff Austrag Grobstoffabscheider  wie vorab beschrieben durchführen.

Transportentfernung (einfache Fahrt) in Kilometern zur Efb-zertifizierten Entsorgungsstätte: '....................'
(vom Bieter anzugeben)
Menge: 60,000 t

**3.3.2 Entsorgung Reststoff Austrag Grobstoffabscheider**
Ordnungsgemäße und schadlose Entsorgung Reststoff Austrag Grobstoffabscheider  wie vorab beschrieben durchführen.

Angaben zur vorgesehenen Efb-zertifizierten Entsorgungsanlage '..........'

Name / Bezeichnung: '............................................................................................'
(vom Bieter anzugeben)

Anschrift: '.............................................................................................'
(vom Bieter anzugeben)

Angaben zum vorgesehenen Entsorgungsweg: '..........'

Stoffliche Werwertung vorgesehen:  ja /  nein '..........'
(vom Bieter anzugeben)

Wenn ja, Verfahrensbeschreibung der stofflichen Verwertung: '..............................................................................................................................................................................................................................................................................................................................................................................................................................................................................'
(vom Bieter anzugeben)

Deponierung  vorgesehen:  ja /  nein '..........'
(vom Bieter anzugeben)

Wenn ja, Verfahrensbeschreibung zur Beseitigung auf der Deponie: '.............................................................................................................................................................................................................................................................................................................................................................................'
(vom Bieter anzugeben)
Menge: 60,000 t
